# Ennigerloh, Ersatzneubau Olympiabad
Angebotsaufforderung (GAEB DA XML 3.3, DA83)
Projekt: G22029
Währung: EUR
Vergabeart: Öffentliche Ausschreibung
Abgabeort: gem. EVM 211; ;
Erstellt mit: GXML Toolbox V3.3 R20220330, ORCA AVA 27 27.00.00, 25.09.2026

## 031 373.01 Schlosser- und Metallbauarbeiten

### Titel 01 Vorbemerkungen

*Hinweis: 1. Allgemeine Vorbemerkungen*
1. Allgemeine Vorbemerkungen

Grundlage der Leistungsbeschreibung ist die VOB, Teil C, die jeweils betreffenden allgemeinen technischen Vertragsbedingungen für Bauleistungen (ATV), neuester Verfassung.

Es gelten für diese Leistung sämtliche betreffende DIN / EN-Normen, Richtlinien neuester Fassung, ggf. Zusätzliche Technische Vertragsbedingungen und die anerkannten Regeln der Technik, auch DIN 18299 allgemeine Regelungen für Bauarbeiten jeder Art.

Für die aufgeführten und verwendeten Materialien sind die Herstellerrichtlinien zu beachten und einzuhalten.

Die gesetzlichen Regelungen hinsichtlich Wärme-, Schall- und Brandschutz sind zu beachten.

Die berufsgenossenschaftlichen Vorschriften für Arbeitssicherheit und Gesundheitsschutz, BGV (auch früher Unfallverhütungsvorschriften UVV genannt) sind verbindliche Pflichten und zur Sicherheit der am Bau Beteiligten Personen zu beachten und dementsprechend umzusetzen - ohne das dafür grundsätzlich eine gesonderte Vergütung erfolgt. Dieses ist entsprechend in den Einheitspreisen einzukalkulieren.
Die Unfallverhütungsvorschriften sind Verordnungen und haben damit Gesetzescharakter. Von ihnen darf nur abgewichen werden, wenn der Unternehmer mindestens gleichwertige Maßnahmen festlegt und dokumentiert.
Die Anweisungen des SiGeKo sind zu befolgen.

Die zu erbringenden Leistungen sind möglichst eindeutig und erschöpfend beschrieben. Das entbindet den AN jedoch nicht, sämtliche planerischen Unterlagen sowie die erf. Vorleistungen anderer ANs auf Eignung für die Durchführung der eigenen Arbeiten zu prüfen. Bedenken gegen die Ausführung sind vor Beginn der Arbeiten schriftlich anzumelden.

Der AN ist verpflichtet, für dieses BV einen der deutschen Sprache mächtigen Fachbauleiter zu benennen. Der Fachbauleiter hat im Zeitraum der vertraglich geschuldeten Ausführungsfristen vor Ort an den wöchentlichen Baubesprechungen (Dauer jeweils zwei Stunden) teilzunehmen und dies in seine allgemeinen Nebenkosten mit einzurechnen. Hierbei getroffene Vereinbarungen bzw. Anordnungen der Bauleitung, insbesondere wenn sie der Sicherheit oder dem Baufortschritt dienen, sind unverzüglich Folge zu leisten. Alle Ergebnisse von Baubesprechungen werden zu Vertragbestandteilen, sofern nicht binnen fünf Werktagen schriftlich widersprochen wird.

Der Auftragnehmer ist angehalten, seinen Bauablauf so zu optimieren, dass der zeitlich vereinbarte Gesamtfertigstellungstermin eingehalten werden kann.
Soweit erforderlich ist zur Einhaltung der Ausführungsfristen der Einsatz mehrerer gleichzeitig tätiger Kolonnen vorzusehen. Vor Durchführung der Arbeiten ist zwischen den Unternehmern gleichzeitig laufender Bauarbeiten unter Beteiligung des AG und des Sicherheits- und Gesundheitsschutzkoordinators eine genaue Abstimmung zu treffen. Der AN hat alle Maßnahmen zu treffen, damit ein reibungsloses Zusammenwirken mit anderen Unternehmen erreicht wird und vermeidbare Behinderungen möglichst ausgeschlossen werden. Auf mangelnde Abstimmung beruhende Verzögerungen und Koordinierungsschwierigkeiten können nicht als Behinderung im Sinne von § 6 VOB/ B geltend gemacht werden. Es wird auf die erforderliche enge Abstimmung zwischen den beteiligten Auftragnehmern hingewiesen.

Der Auftragnehmer hat Bautagesberichte zu führen und dem Auftraggeber wöchentlich, spätestens bis zum 2. Arbeitstag nach der Berichtswoche, zu übergeben; die Kosten sind in die Einheitspreise einzukalkulieren. Die
Bautagesberichte müssen alle Angaben enthalten, die für die Ausführung und Abrechnung der Leistung von Bedeutung sein können.
Die Bautageberichte müssen ebenfalls detaillierte Hinweise auf die Durchführung von Stundenlohnarbeiten beinhalten!
Die Bautagesberichte sind eigenständig auf den bauseits zur Verfügung gestellten Projektserver hochzuladen.
Eine Schlussrechnungsstellung ist ohne Vorlage der vollständigen Bautagesberichte ausgeschlossen.

Stundenlohnzettel, die Nebenarbeiten auf besonderen Nachweis beinhalten,sind an dem nächsten Werktag nach dem Ausführungstag mit genauen Angaben über die durchgeführten Arbeiten (Namen der Arbeitnehmer, Beginn und Ende der Arbeiten, Ausführungsart, -ort etc.) der Bauleitung des AG zur Unterschrift in doppelter Ausführung vorzulegen.

Die im Rahmen der CE-Kennzeichnungsvorschriften für jedes Produkt vom jeweiligen Hersteller mit zu liefernden Unterlagen sind spätestens zur Abnahme zwingend dem Auftraggeber oder der Bauleitung zu übergeben. Des Weiteren sind für alle eingebauten Materialien und Bauteile die entsprechenden Produktinformationsblätter sowie die Fachunternehmererklärungen in 2-facher geordneter Form in Papier unaufgefordert zu übergeben. Zusätzlich ist die Dokumentationsunterlagen digital einzureichen und eigenständig auf den bauseits gestellten Projektserver zwecks Dokumentation hochzuladen.
Fehlen diese Unterlagen und Nachweise, ist dies ein wesentlicher Mangel gemäß § 12 Nr. 3 VOB/ B.

Zu den vorgenannten Unterlagen der Dokumentation gehören u.a.:
- Allgemeine bauaufsichtliche Zulassungen und Prüfzeugnisse
- Bauartzulassungen
- Prüf- und Wartungsbücher
- Inbetriebnahme- und Einweisungsprotokolle
- Pflege- und Reinigungsanweisungen
- Bedienungsanleitungen
- Werksplanungen/ Revisionszeichnungen (PDF und DWG) / Listen

Das Zusammenstellen der Dokumentaionsunterlagen ist in der folgenden Leistungsbeschreibung enthalten.

Der Bieter bestätigt mit der Abgabe seines Angebotes ausdrücklich, dass er über die entsprechenden Kapazitäten verfügt, um die Leistungen in den vorgesehenen Abschnitten und Zeiträumen im üblichen Taktverfahren mit Vor- und Nachgewerken gem. Rahmenterminplan auszuführen und das er auf Änderungen und Anpassungen vor und während der Bauzeit flexibel reagieren kann. Eine Abstimmung mit anderen Gewerken und Firmen ist erforderlich.

Die technische Klärung hat sofort nach Auftragserteilung zu erfolgen.
Alle einzubauenden Materialien und Bauteile sind vor dem Einbau zu bemustern. Der Einbau erfolgt erst nach Zustimmung durch den Auftraggeber. Bemusterungstermine sind mindestens vier Wochen vorher anzukündigen.

Zusätzliche Arbeiten jeder Art finden bei der Endabrechnung nur dann Anerkennung, wenn diese vor Ausführung schriftlich angemeldet, schriftlich vereinbart und von der Bauherrschaft bestätigt sind.

Der Bieter hat die Texte gründlich gelesen und akzeptiert diese Grundlage zur voll funktionsfähigen  Erstellung der Gesamtleistung. Sollte dies nicht der Fall sein, sind Ergänzungen in einem separaten Schreiben beizulegen bzw. anzubieten.

Bei Unstimmigkeiten auf der Baustelle hinsichtlich der örtlichen Situation und der geplanten Ausführung ist umgehend der zuständige Bauleiter zu informieren.

Der AN hat direkt nach Auftragserteilung, spätestens binnen 1 Kalenderwoche, eine Gefährdungsbeurteilung zu erbringen und diese dem Bauherren unaufgefordert in schriftlicher Form zur Verfügung zu stellen.

Auf dem gesamten Baugelände gilt absolutes Rauchverbot.

Die komplette Projektabwicklung erfolgt über eine Online Projektplattform. Diese betrifft auch die Planverteilung. Die Pläne sind vom AN eigenverantwortlich im aktuellen Zustand von der Projektplattform herunterzuladen und ggfs. zu vervielfältigen.

Ein Planversand  durch den Planer in Papierform wird aus Nachhaltigkeitsgründen nicht erfolgen.

Ende der Allgemeinen Vorbemerkungen.

*Hinweis: 2. Projektspezifische Vorbemerkungen*
2. Projektspezifische Vorbemerkungen

Bei den nachfolgend aufgeführten Leistungen handelt es sich um die Leistungen für den Ersatzneu des Olympiabades in Ennigerloh.

2.1 Beschreibung der örtlichen Verhältnisse

Das Grundstück liegt am südwestlichen Standrand in unmittelbarer Nachbarschaft zum Sportpark Stavernbusch.

Direkt neben dem Baufeld befindet sich das Naturbad (Freibad) mit den entsprechenden Nebengebäuden. Das Freibad wird während der Bauausführung weiter betrieben. Die in der Nähe befindlichen Sportanlagen werden ebenfalls während der Ausführung genutzt.

Baufeld und Baustellenzuwegung:

Die einzige Zufahrtsstraße zur Baustelle führt durch ein angrenzendes Wohngebiet. In der Nähe des Baufeldes sowie im Bereich der Baustelleneinrichtungsfläche sind schützenswerte Bäume vorhanden.

Die Oberkante des Eingangsniveaus (±0,00) liegt bei +94,80 m NHN.

Werden öffentliche Flächen über das vorgesehene Maß (zeitlich und räumlich) auf Veranlassung des Auftragnehmers in Anspruch genommen, hat dieser die entsprechende Abstimmung mit den Behörden vorzunehmen (z. B. Gewichtsbeschränkungen, Sondernutzungserlaubnis nach StVO etc.) und die erhöhten Gebühren zu tragen.

Alle Verkehrswege, Zufahrten, Zugänge und Fußwege sind freizuhalten, so dass deren Nutzung ohne Gefährdung und wesentliche Einschränkungen für die Nutzer sowie des öffentlichen Verkehrs der umliegenden Straßen möglich ist. Die Zufahrt ist während der gesamten Bauzeit freizuhalten.

Baustelleneinrichtung:

Wir verweisen hier auf den beigefügten Baustelleneinrichtungsplan.

Für die Baumaßnahme wird kein Kran bauseits gestellt. Wenn nicht anders beschrieben sind notwendige Hebefahrzeuge durch den AN entsprechend seiner Leistung selbst zu beschaffen und mit einzukalkulieren.

Kampfmittel:

Gemäß der Luftbildauswertung des Kampfmittelbeseitigungsdienstes Westfalen-Lippe liegt keine erkennbare Belastung des Baugrundstückes vor.

Ist bei der Durchführung der Bauvorhaben der Erdaushub außergewöhnlich verfärbt oder werden verdächtige Gegenstände beobachtet,
sind die Arbeiten sofort einzustellen und es ist unverzüglich der Kampfmittelbeseitigungsdienst Westfalen-Lippe durch die örtliche Ordnungsbehörde oder Polizei zu verständigen.

2.2 Beschreibung des Projekts

Die Haupterschließung der Anlage erfolgt von Norden über die Jahnstraße. Die Straße läuft parallel zum Gebäude, so dass der Eingang schon direkt von der Straße aus wahrgenommen wird. Vor dem Eingangsbereich befindet sich der zentrale Erschließungsplatz für das Naturfreibad sowie für das Hallenbad. Von hier aus gelangen Besucher zu den jeweiligen Eingängen von Naturfreibad und Hallenbad.  Der Platz bietet durch die Anordnung von Bäumen und Bänken eine hohe Aufenthaltsqualität. Die Ausrichtung des Platzes dient gleichzeitig der Orientierung zu den jeweiligen Eingangsbereichen. Die Erschließung mit PKW sowie die Anlieferung erfolgt über die Jahnstraße.

Der kompakte Baukörper erscheint in Teilen, bedingt durch seine erforderliche Raumhöhe im Bereich der Sprunganlage, als zweigeschossiger Baukörper. Durch die klare Definition des Erdgeschosses und dem gezielten Materialwechsel zum Obergeschoss wirkt das Gebäude weniger massiv. Durch den Einsatz vom großflächig zu öffnenden Fassaden in Richtung Freibad und die Verwendung von natürlichen Materialien gewinnt der Baukörper an Leichtigkeit und fügt sich hervorragend in die stark von der Natur geprägte Umgebung ein. Die von Norden nach Süden ausgerichtete Schwimmhalle wird mit einem leicht geneigten Satteldach versehen, so dass sich für die begrünte Dachfläche eine Photovoltaikanlage in ostwestlicher Ausrichtung anbietet. Über den Nebenräumen wird der durch die Dachform entstandene Raum für die Aufstellung der erforderlichen Lüftungsgeräte genutzt. Durch die unterschiedlichen Traufkanten nimmt der Baukörper Bezug zur vorhandenen Bebauung.

Da der Schwerpunkt in der atmosphärischen Gestaltung der Innenräume liegen wird, sollen für die Außenfassaden überwiegend natürlich wirkende, zurückhaltende Materialien und Farben eingesetzt werden. Dies dient zusätzlich der Rücksichtnahme und Reaktion auf die landschaftliche Umgebung. Durch die großzügigen Verglasungen (Süden und Osten) und die Belichtung durch Dachfenster wird gewährleistet, dass der Badegast das Innere der Halle als Außenraum erleben kann. So wird ein fließender Übergang zwischen Innen und Außen erzeugt.

Der Ersatzneubau beinhaltet die folgenden Funktionsbereiche:

- Schwimmbecken mit vier 25 Meter-Bahnen und einer 3-Meter-Sprunggrube
- Kursbecken mit Hubboden
- Kinderbecken mit Rutsche
- Dampfbad
- Eingangsbereich / Foyer
- Umkleide- und Duschbereich
- Personalbereich und Nebenräume
- Küchenbereich / Kiosk
- Untergeschoß als Technikebene

Ende der projektspezifischen Vorbemerkungen

*Hinweis: 3. Anlagen zum Leistungsverzeichnis*
3. Anlagen zum Leistungsverzeichnis

Folgende Anlagen liegen dem Leistungsverzeichnis als Kalkulationshilfe bzw. zur Übersicht bei:

373.01-ENT-020- Dachaufsicht.pdf
373.01-ENT-021- Erdgeschoss.pdf
373.01-ENT-022- Obergeschoss.pdf
373.01-ENT-023- Untergeschoss.pdf
373.01-ENT-024- Schnitt A-A und B-B.pdf
373.01-ENT-025- Schnitt C-C und D-D.pdf
373.01-ENT-026- Ansicht Nord und Süd.pdf
373.01-ENT-027- Ansicht Ost und West.pdf
373.01-ENT-028- Treppenhaus, Einbringschacht.pdf
373.01-ENT-029- Treppenhaus.pdf

*Hinweis: 4. Ausführungsfristen*
4. Ausführungsfristen

voraussichtlicher Terminablauf:
gem. VHB-Blatt 214

*Hinweis: ZTV Metallbauarbeiten*
METALLBAUARBEITEN  DIN 18360

1. Maßgebend  für die Ausführung, das Aufmaß und die Abrechnung der
 folgend beschriebenen Leistungen ist die DIN 18 360 mit den genannten
 Normen und Hinweisen sowie
 - DIN 18 335 Stahlbauarbeiten
 weiterhin:
 - Landesbauordnung
 - VDE- sowie DIN-Normen für Materialien, Konstruktion und Geräte
 - UVV und die Vorschriften der Berufsgenossenschaften

2. Bautechnische Unterlagen
 Mit dem Herstellen von Stahlbauteilen darf erst begonnen werden, wenn
 die bautechnischen Unterlagen, nach denen Stahlbauteile zu fertigen
 sind, soweit erforderlich in geprüfter Form vorliegen.
 Die statischen Nachweise für alle in diesem LV beschriebenen
 Konstruktionen sind vom AN vorzulegen.
 Werden beim Herstellen Änderungen gegenüber den bautechnischen
 Unterlagen nötig, so sind diese zu berücksichtigen.

3. Transport- und Lagerkosten
 Kosten für Transport und Lagerung sind in die EP einzukalkulieren und  werden nicht gesondert vergütet.

4. Feuerverzinkung
 Sämtliche Stahlteile sind (wenn in den Positionen nicht anders  beschrieben) mit Feuerverzinkung gem DIN EN ISO 1461auszuführen.
 Hierbei sind Schnitt- oder Bohrstellen vor Ort unbedingt zu vermeiden.  Falls es dennoch zu nachträglichen Schnitten oder Bohrungen  kommen sollte, sind diese fachgerecht nachzuverzinken. Bei  Befestigungen mittels Schrauben, Bolzen u.ä. sind die Stahlteile vor  der Verzinkung vorzubohren.

5. Sämtliche Verbindungsmittel sind in nichtrostendem Edelstahl  auszuführen (Werkstoff 1.4539 V4a). Es sind ausschließlich Hutmuttern  zu verwenden.

6. Edelstahlarbeiten
 Alle Edelstahlteile sind bei Kontakt mit Badewasser aus Werkstoff  1.4539 (V4a) und im restl. Bereich aus Werkstoff 1.4571 (außer  tragende Teile) nach DIN 17440 mit der Oberfläche feingeschliffen
 (K 400) herzustellen.
 Die Schweißnähte sind im WIG-Schweißverfahren herzustellen und der  Rohroberfläche anzupassen.
 Notwendige Rohrstöße sind sauber im vorgenannten Schweißverfahren zu  schweißen und rohrbündig zu verschleifen mit K 800. Alle Schweißnähte  sind nach dem Schweißen zu beizen und zu passivieren (auch  Rohrinnenseiten).
 Rohrbiegungen sind im Kaltbiegeverfahren herzustellen.

 Sämtliche Edelstahlkonstruktionen müssen der Bäder-DIN entsprechen und  sind nach den GUV Richtlinien herzustellen.

7. Bohrungen im Fliesen- bzw. Betonbereich sind mit der  Diamant-Kernbohrmaschine auszuführen. Als Vergußmaterial darf nur  2-Komponenten Kunstharz verwendet werden, keinesfalls Schnellbinder.  Vorher sind die Bohrlöcher gemäß Vorgaben Kunstharzhersteller  vorzubereiten (Reinigen, Primern o.ä.), um einen wasserdichten Einbau  zu garantieren.
 Sofern in den Positionen nicht anders erwähnt, ist der Einbau der  Hülsen mit einzukalkulieren.

8. Die Anzahl der Wandbefestigungen bei Handläufen und Pfosten bei  Geländern ist entsprechend den Längen vom AN zu wählen und mit  einzukalkulieren.

9. Dimensionierung und Bemessung
 Bemessungen sämtlicher Bauteile und Befestigungen gemäß statischer  Berechnung und Montageplanung des AN.

### Titel 02 Stahltreppen inkl. Geländer

*Hinweis: --- Anlieferungsschacht ---*

**02.1 Treppe / 2-läufig / Gitterrost / 21 Stk./ 1 Pod.**
Zweiläufige gerade Treppenkonstruktion aus Stahl für den Außenbereich (frei bewittert), mit einem Zwischenpodest;

Wangen aus Profil "U 260";
Das U 260er Profil von Höhe der Sohlplatte bis einschl. dem Zwischenpodest ist in einer zusammengeschweißten Konstruktion (ohne Verschraubungen untereinander) herzustellen.
Die Bohrungen für die aufgesetzten Geländer sowie der erforderlichen Befestigung an der bestehenden Stb.-Wand sind ebenfalls im Vorfeld der Feuerverzinkung im Werk herzustellen.

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
der längere Treppenlauf kann vor Ort mit der restlichen Konstruktion verschraubt werden.
Auch hier gilt es als Wange das Profil U 260 zu verwenden inkl. sämtlicher erforderlicher Bohrungen.

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
Das Zwischenpodest ist zusätzlich mit 2 St "QRo 91x 4 mm" Stahlträgern (Einzellänge ca. 1.600mm) als Verbindungskonstruktion herzustellen.

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
Stufenunterkonstruktion aus Gitterrosten mit Sicherheitsantrittskante
zwischen Wangen geschraubt
Anzahl:  21 Stk
Länge:  1000mm
Blechstärke: gem. statischer Erfordernis

Podeste aus Gitterrosten
Größe: ca. 3,3qm
Blechstärke: gem. statischer Erfordernis
Form gem. Ausschnit:
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
Steigungsverhältnis: 200/280 mm
Breite: 1000mm
Gesamthöhe: 1 Geschoss,4.210 mm
Geländer in gesonderter Position

Oberflächen:
Alle Oberflächen feuerverzinkt
(Eine Kaltverzinkung vor Ort ist nicht erlaubt)

Siehe Plan:
A16-002-5f01- Treppenhaus, Einbringschacht.pdf
Menge: 1,000 St

**02.2 Geländer Treppe mit Handlauf im Treppenauge**
Geländer aus Stahl mit Handlauf und Füllungen mit Rahmen für frei bewitterten Aussenbereich..
Pfosten auf denTreppenwangen verschraubt.
Geländerpfosten aus  10 x 40 mm Flachstahl mit Fußplatte
Geländerstäbe aus  10 x 40 mm Flachstahl
Obergurt aus  10 x 40 mm Flachstahl
Untergurt aus  10 x 40 mm Flachstahl
Handlauf aus Rundrohr  d ca 40 mm

inkl. Aller Befestigungs- und Schweißarbeiten. Ein und ausspringende Ecken sind einzukalkulieren.

Verbindungen mit Verschraubung mit Distanzhülsen zum Ausgleich von Maßtoleranzen.
Anprall-Last : 0,5 kN/m
Stahlbezeichnung nach : EN 10027-1: S235JR
  EN 10027-2: 1.0037

Oberflächen:
Alle Oberflächen feuerverzinkt

abgewickelte Länge das Handlaufes
im Bereich Treppenauge  ca. 8,00 m inkl. jeweils 5 Richtungswechsel und jeweils 2 Endpunkte.

inkl. Seitliche Befestigung an Geländerstäbe/ Geländerpfosten mittels Dorn

Inkl. Abrunden der Abschlüsse/ Endpunkte  (siehe Planung)

Siehe Plan:
A16-002-5f01- Treppenhaus, Einbringschacht.pdf

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Menge: 1,000 St

**02.3 Geländer am Anlieferungsschacht aus Flachstahl, bestehend aus:**
Geländer am Anlieferungsschacht aus Flachstahl, bestehend aus:

Gesamtlänge: ca. 7,68 m

Pfosten:
- Flachstahl 10 x 40 mm mit Fußplatte
- Befestigung auf Betonbauteil

Geländer:
- Rahmen: Flachstahl 10 x 40 mm
- Geländerfüllung ebenfalls aus Flachstahl 10 x 40mm, mit  einem lichten Abstand von 85 mm zueinander. Die  Geländerfüllung ist mit dem 4-seitigen Flachstahlrahmen zu verschweißen.
- inkl. Berechnung der Anpralllast
- inkl. Anpassungsarbeiten zum Geländer der  angrenzenden Tür der Hebebühne
-inkl. 2x Anschluss an bauseits gestellter Tür für Hebebühne

Abrechnung nach 1. Stück pauschal

siehe Detail:
A16-002-5f01- Treppenhaus, Einbringschacht.pdf

Ausführung komplett feuerverzinkt + pulverbeschichtet in RAL-Tönen nach Wahl AG
-> Duplexbeschichtung "C5.04"
  gemäß Tabelle C.5 aus der DIN EN ISO  12944-5:2018-06

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Menge: 1,000 St

### Titel 03 Abdeckungen/Gitterroste

*Hinweis: Hinweis*
Vor Ausführung sind sämtliche Bereich vor ort aufzumessen, Werkzeichnungen zu erstellen und durch die Planung Architektur freizeichnen zu lassen.

**03.1 Gitterrostabdeckung/ Pumpensumpf abnehmbar / 1.500 x1.500 mm**
Herstellen, liefern und montieren einer höhengleichen Gitterrostabdeckung für den Pumpensumpf gemäß beigefügter Skizze, Gesamtmaß ca. 1.500 × 1.500 mm.

Aufteilung der Teilbereiche:

fest montierter Gitterrost: ca. 1.500 × 1.000 mm
Pumpenaussparung ohne Gitterrost: ca. 300 × 500 mm
mobile, einzeln abnehmbare Gitterroste: ca. 500 × 1.500 mm (mit Aussparung)

Mobile Gitterroste lose aufgelegt und gegen unbeabsichtigtes Verschieben gesichert.

Einschließlich erforderlicher Auflager- und Stahlträgerkonstruktion an den Seiten des Pumpensumpfs. Statische Bemessung und Dimensionierung durch den Auftragnehmer. Einschließlich aller Befestigungsmittel sowie sämtlicher Anpassungs-, Schneid-, Bohr- und Schweißarbeiten.

Gesamte Stahlkonstruktion einschließlich Gitterroste feuerverzinkt. Sämtliche Maße sind vor Fertigung vor Ort zu prüfen.

Ort: Pumpensumpf Achse 12/E-F

Skizze:
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Menge: 1,000 Stk

*Hinweis: Abdeckung Außenbereich*

**03.2 Gitterrostabdeckung im Außenbereich**
Herstellen, liefern und fachgerecht montieren einer witterungs- und korrosionsbeständigen Gitterrostabdeckung im Außenbereich für die Abluftöffnung der Lüftungsauslässe.

Gesamtabmessungen: ca. 5,70 × 0,80 m

Die Gitterrostabdeckung befindet sich innerhalb einer befestigten Pflasterfläche und ist ebenerdig, höhengleich und stolperfrei an die angrenzende Pflasteroberfläche anzuschließen. Der umlaufende Einfassungsrahmen ist lage- und höhenstabil einzubauen. Setzungen, Kippbewegungen und Überstände gegenüber der Pflasterfläche sind auszuschließen.

Ausführung als engmaschiger Pressrost  feuerverzinkt, Oberfläche . Sämtliche Rahmen-, Auflager-, Verbindungs- und Befestigungsteile sind in gleicher Werkstoffqualität auszuführen.

Maschenteilung ca. 33 × 11 mm, lichte Maschenweite ca. 30 × 10 mm, rutschhemmende Ausführung mindestens R11. Tragstäbe als Planungsansatz mindestens 30 × 3 mm.

Aufteilung in handhabbare, einzeln demontierbare Gitterrostfelder. Die Felder sind gegen Abheben, Verschieben und Klappern zu sichern. Befestigungen sind für Wartungs- und Reinigungsarbeiten lösbar auszuführen.

Einschließlich örtlichem Aufmaß, Werk- und Montageplanung, umlaufendem Einfassungsrahmen, erforderlichen Rand- und Zwischenauflagern, tragfähiger Unterkonstruktion, Befestigungs- und Sicherungselementen sowie sämtlichen Schneid-, Bohr-, Schweiß- und Anpassungsarbeiten.

Der erforderliche freie Lüftungsquerschnitt darf durch Gitterrost und Unterkonstruktion nicht unzulässig eingeschränkt werden. Abstimmung mit der TGA-Planung beziehungsweise dem Gerätehersteller vor Fertigung.
Menge: 1,000 St

### Titel 04 Geländer und Handläufe im Bereich bauseitiger Treppenanlagen

*Hinweis: Innenbereich Treppenhaus Personal UG-OG*

**04.1 Geländer Treppe mit Handlauf im Treppenauge**
Geländer aus Stahl mit Handlauf und Füllungen mit Rahmen für robuste Nutzung (Technikräume)
Pfosten auf denTreppenwangen verschraubt.
Geländerpfosten aus  10 x 40 mm Flachstahl mit Fußplatte (inkl. Verschraubung an Treppenwangen)
Geländerstäbe aus  10 x 40 mm Flachstahl
Obergurt aus  10 x 40 mm Flachstahl
Untergurt aus  10 x 40 mm Flachstahl
Handlauf aus Rundrohr  d ca 40 mm

inkl. Aller Befestigungs- und Schweißarbeiten. Ein und ausspringende Ecken sind einzukalkulieren.

Verbindungen mit Verschraubung mit Distanzhülsen zum Ausgleich von Maßtoleranzen.
Anprall-Last : 0,5 kN/m
Stahlbezeichnung nach : EN 10027-1: S235JR
  EN 10027-2: 1.0037

Oberflächen:
Alle Oberflächen feuerverzinkt

abgewickelte Länge das Handlaufes
im Bereich Treppenauge  ca. 15,70 m inkl. jeweils 13 Richtungswechsel und jeweils 2 Endpunkte.

inkl.  Befestigung an Obergurt mittels Dorn

Inkl. Abrunden der Abschlüsse/ Endpunkte  (siehe Planung)

Siehe Plan:
A16-001-5f05- Treppenhaus.pdf

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Menge: 1,000 St

**04.2 Geländer am Treppenhaus OG aus Flachstahl, bestehend aus:**
Geländer am Anlieferungsschacht aus Flachstahl, bestehend aus:

Gesamtlänge: ca. 9,00m

Pfosten:
- Flachstahl 10 x 40 mm mit Fußplatte
- seitliche Befestigung an Stb-Wand

Geländer:
- Rahmen: Flachstahl 10 x 40 mm
- Geländerfüllung ebenfalls aus Flachstahl 10 x 40mm, mit  einem lichten Abstand von 100 mm zueinander. Die  Geländerfüllung ist mit dem 4-seitigen Flachstahlrahmen zu verschweißen.
- inkl. Berechnung der Anpralllast

-inkl. 2x Anschluss an Treppengeländer gem. vorh. Position
-inkl. 2x Anschlus an Stahlbetonwand
-inkl. aller Richtungswechsel ( 2 Stk.)

Abrechnung nach 1. Stück pauschal

siehe Detail:
A16-001-5f05- Treppenhaus.pdf

Ausführung komplett feuerverzinkt

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Menge: 1,000 St

### Titel 08 Sonstiges

*Hinweis: Hinweis zu statischen Positionen*
sämtliche statischen Folgepositionen sind inkl. Vorlage beim Prüfstatiker zu bepreisen (inkl. postalischer Versand in 2-facher Ausfertigung)
Die Vervielfältigung und der Versand sind in den Folgepositionen mit einzukalkulieren.

Die Ausführung darf erst nach Freigabe durch den Prüfstatiker und des verantwortlichen Planers erfolgen.

**08.1 Statik für Stahltreppe Anlieferungsschacht inkl. Geländer**
*** Pauschalposition
Erstellen einer Statik für die 2-läufige Stahltreppe im Einbringschacht
Menge: 1,000 psch

**08.2 Statik für Treppengeländer (Treppenhaus)**
*** Pauschalposition
Erstellen eines statischen Nachweises für das Treppengeländer Treppenhaus
Menge: 1,000 psch

**08.3 Werkplanung**
Werkplanung ist seitens des Auftragnehmer zu erstellen und vor Baubeginn zur Abstimmung und Freigabe vorzulegen.

Werkplanung für sämtliche LV-Positionen
Menge: 1,000 Psch

**08.4 Dokumentation**
Die Dokumentation soll mind. folgende Punkte beinhalten:
- den Nachweis über die verwendeten Materialien
 inkl. der Technischen Merkblätter, RAL-Farbtöne, etc.
-  eventuell wichtige Hinweise für den Betreiber
-  Reinigungs- und Pflegeanweisungen
- Prüfzeugnisse jegl. Art
- Lückenlose Dokumentation eventueller Beschichtungen
-  Fachunternehmererklärung
- etc.

sämtliche Unterlagen sind digital vor Einreichung der  Schlussrechnung abzugeben.
Menge: 1,000 Psch

*Hinweis: Stundenlohnarbeiten*

**08.5 Stundensatz Facharbeiter, Schlosserarb.**
Arbeiten, welche nicht in den Positionen erfasst sind und gegen Nachweis zur Ausführung kommen:
Facharbeiter
Menge: 15,000 h

**08.6 Stundensatz Helfer, Schlosserarbeiten**
Arbeiten, welche nicht in den Positionen erfasst sind und gegen Nachweis zur Ausführung kommen:
Helfer
Menge: 15,000 h
